# Coberta inclinada, enjardinada extensiva. Sistema Coberta Inclinada fins a 20° "ZINCO"

- Propietat de l'arxiu: CYPE Ingenieros S.A.
- Format: FIEBDC-3/2016
- Programa: Generador de preus de la construcció. CYPE Ingenieros, S.A.
- Data: 30/09/2024
- Divisa: EUR
- Costos indirectes: 3 %
- IVA: 21 %

## Q Cobertes

### QV Sistemes de cobertes verdes

#### QVE Extensives

**QVE021** m² Coberta inclinada, enjardinada extensiva. Sistema Coberta Inclinada fins a 20° "ZINCO".
Coberta inclinada, enjardinada extensiva (ecològica), sistema Coberta Inclinada fins a 20° "ZINCO", amb un pendent mitjà del 8,75%, sobre base resistent. CAPA DE REGULARITZACIÓ: morter de ciment, industrial, M-5, de 2 cm d'espessor, amb acabat remolinat; IMPERMEABILITZACIÓ: tipus monocapa, adherida, formada per una làmina de betum modificat amb elastòmer SBS, LBM(SBS)-50/G-FP, amb armadura de feltre de polièster reforçat i estabilitzat de 150 g/m², amb autoprotecció mineral de color verd, amb resistència a la penetració d'arrels, totalment adherida amb bufador; CAPA SEPARADORA SOTA AÏLLAMENT: geotèxtil no teixit compost per fibres de polièster unides per tiretes, (150 g/m²); AÏLLAMENT TÈRMIC: panell rígid de poliestirè extrudit, de superfície llisa i mecanitzat lateral de mitja mossa, de 40 mm d'espessor, resistència a compressió >= 500 kPa, resistència tèrmica 1,2 m²K/W, conductivitat tèrmica 0,034 W/(mK), amb fixació mecànica; CAPA SEPARADORA SOTA PROTECCIÓ: làmina de desolidarització, flexible, de polipropilè, TGV 21 "ZINCO", impermeable a l'aigua de pluja i permeable al vapor d'aigua, de 0,55 mm d'espessor, amb una massa superficial de 80 g/m²; CAPA DRENANT I RETENIDORA D'AIGUA: mòdul Floraset FS 75 "ZINCO", format per placa de poliestirè expandit, col·locat amb els nòduls cap amunt; CAPA DE COBERTURA: substrat Zincoterra Floral "ZINCO", compost de ceràmica seleccionada triturada i altres components minerals barrejats amb compost i torba rossa, de 70 mm d'espessor, i plantes amb pa d'arrels pla, Zinco Sedum Mix "ZINCO", amb 4 o més espècies diferents de crespinell. Inclús còdols per al replè de l'espai entre la vora de la coberta i la vegetació.
Criteri de valoració econòmica: El preu no inclou la formació de pendents.
Inclou: Neteja de la superfície suport. Abocat, estesa i reglejat de la capa de morter de regularització. Neteja i preparació de la superfície. Col·locació de la impermeabilització. Trepant i ancoratge de l'aïllament. Col·locació de la capa separadora sota protecció. Col·locació de la capa drenant i retenidora d'aigua. Col·locació de la capa filtrant. Estès del substrat. Col·locació de la vegetació. Execució de careners, tremujals, alers i cantells lliures. Replè de l'espai entre la vora de la coberta i la vegetació amb còdols.
Criteri d'amidament de projecte: Superfície de l'aiguavés mesurada en veritable magnitud, segons documentació gràfica de Projecte. Incloent formació de careners, tremujals, ràfecs i vores lliures. No s'inclouen formació d'aiguafons, ràfecs decoratius ni encontres de vessants amb paraments verticals, xemeneies, finestres o conductes de ventilació.
Criteri de mesura d'obra: Es mesurarà, en veritable magnitud, la superfície realment executada segons especificacions de Projecte. Incloent formació de careners, tremujals, ràfecs i vores lliures. No s'inclouen formació d'aiguafons, ràfecs decoratius ni encontres de vessants amb paraments verticals, xemeneies, finestres o conductes de ventilació.

| Codi | Ut | Descripció | Rendiment | Preu | Import |
|---|---|---|---|---|---|
| mt09mif010ca | t | Morter industrial per a obra de paleta, de ciment, color gris, categoria M-5 (resistència a compressió 5 N/mm²), subministrat en sacs, segons UNE-EN 998-2. (material) | 0.038 | 53.48 | 2.032 |
| mt14iea020c | kg | Emulsió asfàltica aniònica amb càrregues tipus EB, segons UNE 104231. (material) | 0.3 | 3.3 | 0.990 |
| mt14lga010oc | m² | Làmina de betum modificat amb elastòmer SBS, LBM(SBS)-50/G-FP, de 3,5 mm d'espessor, massa nominal 5 kg/m², amb armadura de feltre de polièster reforçat i estabilitzat de 150 g/m², amb autoprotecció mineral de color verd, amb resistència a la penetració d'arrels. Segons UNE-EN 13707. (material) | 1.1 | 10.36 | 11.396 |
| mt14gsa020bc | m² | Geotèxtil no teixit compost per fibres de polièster unides per tiretes, amb una resistència a la tracció longitudinal de 1,88 kN/m, una resistència a la tracció transversal de 1,49 kN/m, una obertura de con a l'assaig de perforació dinàmica segons UNE-EN ISO 13433 inferior a 40 mm, resistència CBR a punxonament 0,3 kN i una massa superficial de 150 g/m², segons UNE-EN 13252. (material) | 1.05 | 0.68 | 0.714 |
| mt16pxa010bac | m² | Panell rígid de poliestirè extrudit, segons UNE-EN 13164, de superfície llisa i mecanitzat lateral de mitja mossa, de 40 mm d'espessor, resistència a compressió >= 500 kPa, resistència tèrmica 1,2 m²K/W, conductivitat tèrmica 0,034 W/(mK), Euroclasse E de reacció al foc segons UNE-EN 13501-1, amb codi de designació XPS-EN 13164-T1-CS(10/Y)500-DLT(2)5-DS(70,90)-WL(T)0,7-WD(V)3-FTCD1. (material) | 1.05 | 9.26 | 9.723 |
| mt16aaa020ig | U | Fixació mecànica per plafons aïllants de poliestirè extrudit, col·locats directament sobre la superfície suport. (material) | 2.5 | 0.19 | 0.475 |
| mt14lbz070a | m² | Làmina de desolidarització, flexible, de polipropilè, TGV 21 "ZINCO", impermeable a l'aigua de pluja i permeable al vapor d'aigua, de 0,55 mm d'espessor, amb una massa superficial de 80 g/m², subministrada en rotllos de 1,60x250 m. (material) | 1.05 | 2.15 | 2.258 |
| mt14lbz030fga | m² | Mòdul drenant i retenidor d'aigua, Floraset FS 75 "ZINCO", de poliestirè expandit, subministrat en plaques. (material) | 1.03 | 23.15 | 23.845 |
| mt48saz010a | m³ | Substrat Zincoterra Floral "ZINCO", compost de ceràmica seleccionada triturada i altres components minerals barrejats amb compost i torba rossa, subministrat en sacs Big Bag, per a cobertes verdes. (material) | 0.084 | 114 | 9.576 |
| mt48epz010ja | m² | Plantes amb pa d'arrels pla, Zinco Sedum Mix "ZINCO", subministrades en safates de 60 peces amb 4 o més espècies diferents de crespinell, per a cobertes verdes. (material) | 1 | 10 | 10.000 |
| mt01arc010 | t | Cantells rodats rentats, de granulometria compresa entre 16 i 32 mm. (material) | 0.04 | 21.65 | 0.866 |
| mo020 | h | Oficial 1ª construcció. (mà d'obra) | 0.004 | 28.42 | 0.114 |
| mo113 | h | Peó ordinari construcció. (mà d'obra) | 0.004 | 23.81 | 0.095 |
| mo054 | h | Oficial 1ª muntador d'aïllaments. (mà d'obra) | 0.121 | 29.34 | 3.550 |
| mo101 | h | Ajudant muntador d'aïllaments. (mà d'obra) | 0.121 | 25.28 | 3.059 |
| mo029 | h | Oficial 1ª aplicador de làmines impermeabilitzants. (mà d'obra) | 0.243 | 28.42 | 6.906 |
| mo067 | h | Ajudant aplicador de làmines impermeabilitzants. (mà d'obra) | 0.243 | 25.28 | 6.143 |
| mo040 | h | Oficial 1ª jardiner. (mà d'obra) | 0.748 | 28.42 | 21.258 |
| mo086 | h | Ajudant jardiner. (mà d'obra) | 0.747 | 25.28 | 18.884 |
| % | % | Costos directes complementaris | 2 % | 131.884 | 2.638 |
|  |  | Costos directes |  |  | 134.522 |

Residus:
- col·locació: mt09mif010ca; factor de residu 0.0189
- col·locació: mt14iea020c Emulsió asfàltica aniònica amb càrregues tipus EB, segons UNE 104231; factor de residu 0.007
- col·locació: mt14lga010oc; factor de residu 0.048016
- col·locació: mt14gsa020bc; factor de residu 0.07
- col·locació: mt16pxa010bac; factor de residu 0.048
- col·locació: mt14lbz070a; factor de residu 0.07
- col·locació: mt14lbz030fga Mòdul drenant i retenidor d'aigua, Floraset FS 75 "ZINCO", de poliestirè expandit, subministrat en plaques; factor de residu 0.024
- col·locació: mt48epz010ja; factor de residu 0.02
- col·locació: mt01arc010 Cantells rodats rentats, de granulometria compresa entre 16 i 32 mm; factor de residu 0.0039739

## Recursos

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt14iea020c** kg Emulsió asfàltica aniònica amb càrregues tipus EB, segons UNE 104231
Dades tècniques: Cost energètic 31.940 MJ; Emissió de CO2 0.230 kg; Codi LER 17 03 02; Massa de l'element 1 kg; Volum 0.001 m3

**mt14lga010oc** m² Làmina de betum modificat amb elastòmer SBS
Dades tècniques: Cost energètic 291.511 MJ; Emissió de CO2 8.201 kg; Codi LER 17 03 02; Massa de l'element 5 kg; Volum 0.005 m3
Residus:
- embalatge: re170203 Plàstic; rendiment 0.063 kg

**mt14gsa020bc** m² Geotèxtil no teixit compost per fibres de polièster unides per tiretes
Dades tècniques: Cost energètic 8.742 MJ; Emissió de CO2 0.453 kg; Codi LER 17 06 04; Massa de l'element 0.15 kg; Volum 0.00025 m3
Residus:
- embalatge: re170203 Plàstic; rendiment 0.024 kg

**mt16pxa010bac** m² Panell rígid de poliestirè extrudit
Dades tècniques: Cost energètic 142.725 MJ; Emissió de CO2 4.547 kg; Codi LER 17 06 04; Massa de l'element 1.6 kg; Volum 0.002667 m3
Residus:
- embalatge: re170203 Plàstic; rendiment 0.024 kg

**mt16aaa020ig** U Fixació mecànica per plafons aïllants de poliestirè extrudit, col·locats directament sobre la superfície suport
Dades tècniques: Cost energètic 0.233 MJ; Emissió de CO2 0.071 kg
Residus:
- embalatge: re150101 Envasos de paper i cartró; rendiment 0.072 kg

**mt14lbz070a** m² Làmina de desolidarització
Dades tècniques: Cost energètic 9.760 MJ; Emissió de CO2 0.348 kg; Codi LER 17 06 04; Massa de l'element 0.08 kg; Volum 0.000133 m3
Residus:
- embalatge: re170203 Plàstic; rendiment 0.024 kg

**mt14lbz030fga** m² Mòdul drenant i retenidor d'aigua, Floraset FS 75 "ZINCO", de poliestirè expandit, subministrat en plaques
Dades tècniques: Cost energètic 95.174 MJ; Emissió de CO2 3.304 kg; Codi LER 17 06 04; Massa de l'element 1 kg; Volum 0.001667 m3
Residus:
- embalatge: re170203 Plàstic; rendiment 0.034 kg

**mt48epz010ja** m² Plantes amb pa d'arrels pla
Dades tècniques: Cost energètic 402.000 MJ; Emissió de CO2 -10.431 kg; Codi LER 20 02 01; Massa de l'element 13.4 kg; Volum 0.008933 m3

**mt01arc010** t Cantells rodats rentats, de granulometria compresa entre 16 i 32 mm
Dades tècniques: Cost energètic 75.000 MJ; Emissió de CO2 4.000 kg; Codi LER 01 04 08; Massa de l'element 1000 kg; Volum 0.666667 m3
